# Reinigung von Dükern am WDK und DEK 2026
Angebotsaufforderung (GAEB DA XML 3.2, DA83)
Projekt: 812A325B055
Währung: EUR
Nebenangebote zugelassen: ja
Vergabeart: Öffentliche Ausschreibung
Eröffnung: 08.04.2026 09:00:00
Ende der Zuschlagsfrist: 08.05.2026
Abgabeort: e-Vergabeplattform des Bundes
Auftraggeber: WSA Westdeutsche Kanäle, Standort Duisburg-Meiderich, Emmericher Straße 201, 47138 Duisburg-Meiderich, Telefon 0203 4504-0, E-Mail wsa-westdeutsche-kanaele@wsv.bund.de; Vergabenummer: 2026/812A3/055
Erstellt mit: GXML Toolbox V3.3 R20210630, iTWO_64 V10.0.894, 13.02.2026

## 1 Reinigung von Dükern am WDK und DEK 2026
Datum: 13.02.2026

### Abschnitt 1 Allgemeine Leistungen

#### Unterabschnitt 1.1 Bauzeitenplan

**1.1.10 Bauzeitenplan aufstellen Leistungen LV Balkenpl.**
*** Pauschalposition
StL-Nr. 1420240319199090
Bauzeitenplan mit einer Aufgliederung in Planung,
Lieferung, Herstellung, ggf. Montage und Erprobung nach
Abschnitten des LV prüffähig aufstellen.
Abhängigkeiten der Vorgänge darstellen.
Vereinbarte Termine und Abläufe berücksichtigen
für alle Leistungen des LV
Bauablauf 'Gesamtmaßnahme'

als Balkenplan
Fortschreibung 'Wöchentlich aktualisiert, sofern
Abweichungen eintreten.'

Lieferung digital in Dateiformat/Version = 'PDF und
editierbares Format (z.B. MS Project .mpp oder Excel)'

Medium für Datenübergabe = 'E-Mail an den zuständigen
Baubevollmächtigten'
Menge: 1,000 Psch
Leistungsbereichkatalog: 202

#### Unterabschnitt 1.2 Allgemeine Stundenlohnarbeiten

**1.2.10 Verrechnungssatz fuer Arbeitskraft Facharbeiter**
*** Bedarfsposition mit GB
StL-Nr. 9023010124
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Facharbeiter.
Menge: 64,000 h
Leistungsbereichkatalog: 230

**1.2.20 Verrechnungssatz fuer Arbeitskraft Vorarbeiter**
*** Bedarfsposition mit GB
StL-Nr. 9023010141
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Vorarbeiter.
Menge: 32,000 h
Leistungsbereichkatalog: 230

**1.2.30 Watbefischung**
*** Bedarfsposition mit GB
Watbefischung mittels Kescher im Ein- und Auslaufbauwerk sowie im Düker/Durchlassrohr gemäß Baubeschreibung.
Wassertiefe frei regulierbar durch AN, keine Strömung vorhanden.
Zwischenhälterung in Wannen mit ausreichender Sauerstoffversorgung.
Einsetzen der gefangenen Fauna unter- bzw. oberhalb des Düker-/Durchlasses.
Menge: 16,000 h

### Abschnitt 2 Fleutbach-Düker

*Hinweis: Vorbemerkung*
Material / Nennweite: Stahlrohr, DN 1300
Länge (zwischen Ein- und Auslauf):  83,41 m,
Querschnittsform: Kreis
Durchflussquerschnitt: 1,33 m2
Max. Durchflussmenge: 3,28 m3/s
Einzugsgebiet: 4,76 km²
Bjh (ca.): 1975
Medium: Oberflächenwasser
Schachtiefe Einlaufbauwerk: ca. 1,65 m
Schachtiefe Auslaufbauwerk: ca. 4,40 m

Hinweise:

- Das Dükerrohr ist auf der Einlaufseite mit einem Stahlrechen gesichert.

- Der Grobrechen am Einlaufbauwerk kann während der gesamten Arbeiten und der Prüfung eingebaut bleiben, da dieser nicht in den Eindämmnischen positioniert ist.

- Die Arbeitsverfahren des Auftragnehmers sind darauf abzustimmen.

#### Unterabschnitt 2.1 Baustelleneinrichtung und -räumung

**2.1.10 Baustelle einrichten dieses Abschnitts*Flaeche des AG Raeumen nicht ges*Zufahrt tlw.vorh. Vers.d.AN*fuer die Bauzeit Vorh.+Betr.n.ges.**
*** Pauschalposition
StL-Nr. 8720410121102111
Baustelle fuer die vertragsgemaesse Durchfuehrung der
Bauleistungen einrichten.
Soweit nicht fuer bestimmte Leistungen (z.B. Bedarfsleistungen) das Einrichten der Baustelle als besonderer
Ansatz im LV enthalten ist, umfasst die Pauschale die
Verguetung der Baustelleneinrichtung einschl. der Ge-
raete, Gerueste und dgl. fuer alle Bauleistungen
dieses Abschnittes des LV.
Einrichtungsflaeche nach Lageplan und Baubeschreibung
wird vom AG kostenlos zur Verfuegung gestellt.
Zusatzflaechen werden vom AN beschafft.
Raeumen der Einrichtungsflaeche von Bewuchs und dessen
schadlose Beseitigung wird nicht gesondert verguetet.
Zufahrt zur Baustelle nach Lageplan und Baubeschreibung
ist teilweise vorhanden. Der Ausbau wird nicht gesondert verguetet.
Ver- und Entsorgungseinrichtungen herstellen,
fuer die Dauer der Bauzeit.
Vorhalten, Unterhalten und Betreiben der Baustelleneinrichtung einschl. Geraete, Gerueste u.dgl. sind, soweit
nicht in der Pauschale enthalten, in die Einheitspreise
der betreffenden Teilleistungen eingerechnet.
Menge: 1,000 Psch
Leistungsbereichkatalog: 202

**2.1.20 Baustelle raeumen dieses Abschnitts**
*** Pauschalposition
StL-Nr. 87204111200000
Baustelle raeumen. Soweit nicht fuer bestimmte Leistungen (z.B. Bedarfsleistungen) das Raeumen der Baustelle als besonderer Ansatz enthalten ist, umfasst
die Pauschale die Verguetung der Baustellenraeumung
fuer alle Leistungen
dieses Abschnittes des LV.
Menge: 1,000 Psch
Leistungsbereichkatalog: 202

#### Unterabschnitt 2.2 Wasserhaltung

**2.2.10 Pumpe auf- und abbauen**
*** Pauschalposition
Pumpe mit Armaturen einschl. Rohr-/Schlauchleitung  betriebsbereit aufbauen, anschliessen und nach Einsatz abbauen.
Vorhalten und Betreiben - einschl. Probebetrieb - werden gesondert verguetet.
Bauart nach Wahl des AN.
Angaben im Bieterangaben-Verzeichnis ueber
- Pumpentyp & Anzahl
- Max. Förderleistung (Qmax in m3/h)
- Maximale Förderhöhe (H in m)
- Steuerung
min. Foerderhoehe nach Baubeschreibung.
min. Foerderdurchfluss nach Baubeschreibung.
Antriebsart nach Wahl des AN.
Menge: 1,000 Psch

**2.2.20 Pumpe vorhalten**
StL-Nr. 8920827100
Pumpe betriebsbereit vorhalten. Verguetet werden
die erforderlichen Kalendertage. Der Einheitspreis
gilt unabhaengig von ihrer Anzahl.
Menge: 3,000 d

**2.2.30 Pumpe betreiben**
StL-Nr. 8920827600
Pumpe betreiben (einschliesslich Probebetrieb).
Verguetet werden die erforderlichen Betriebstage. Der Einheitspreis gilt unabhaengig von
ihrer Anzahl.
Menge: 1,000 d

#### Unterabschnitt 2.3 Trockenlegung und Reinigung Dükerrohr mit Sandfang

**2.3.10 Grobrechen aus- und wieder einbauen**
*** Pauschalposition
Demontage der vorhandenen Grobrechen am Dükerein- und auslauf.

Sichere Zwischenlagerung der Rechen auf der Baustelle, für die Dauer der Arbeiten.

Nach Abschluss der Bauwerksprüfung und auf Anweisung der Bauleitung, Wiedereinbau der Grobrechen an den ursprünglichen Positionen, inklusive aller erforderlichen Befestigungselemente.
Menge: 1,000 Psch

**2.3.20 Herstellen, Vorhalten und Rückbau der Eindämmung am Düker**
Herstellung einer wasserdichten Eindämmung gemäß den beiliegenden Technischen Unterlagen für das Dükerrohr an den Ein- und Auslaufbauwerken.

Leistungsziel: Die Dichtheit der Eindämmung ist für die gesamte Dauer der Bauzeit zu gewährleisten und zu unterhalten.

Nebenleistungen:
Beseitigen vorhandener Ablagerungen im direkten Bereich der herzustellenden Eindämmung.

Nach Abschluss der Arbeiten ist die Eindämmung vollständig rückzubauen und ordnungsgemäß zu entsorgen.
Menge: 1,000 St

**2.3.30 Auspumpen und Entleeren des Dükers zwischen den Eindämmungen**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**2.3.40 Aufnahme und Vorentwässerung von Sedimenten aus dem Düker**
Aufnahme von flüssigen sowie leicht bis mittel spülbaren Ablagerungen (Sedimente) aus dem Dükerrohr sowie dem Ein- und Auslaufbauwerk bis zu der Eindämmung.

Ausführung: Unter Einsatz eines geeigneten Saug- und Spülfahrzeugs.

Vorentwässerung: Das aufgenommene Material ist vor Ort im Fahrzeug vorzuentwässern.

Abfallschlüssel (AVV): Für die Abfälle gilt der Abfallschlüssel AVV 17 05 06 (Baggergut, das keine gefährlichen Stoffe enthält).

Hinweis: Der Transport und die Beseitigung (Entsorgung) der Abfälle werden gesondert in anderen Positionen geregelt und dort vergütet.
Menge: 15,000 t
Leistungsbereichkatalog: 009

**2.3.50 Reinigung der Dükerrohrwandungen mittels Hochdruckspülverfahren**
Rohrwandungen, Rohrstöße usw. sind als Vorlauf für die optische Inspektion (Begehung) von Algen, Schlamm, Inkrustationen u. Ä. mittels Hochdruckspülverfahren zu reinigen.
Die dafür notwendigen Pumpen mit Armaturen einschließlich Rohr-/Schlauchleitung sind Bestandteil dieser Ordnungszahl (OZ) und werden nicht gesondert vergütet.

Spül- und Sickerwasser sind während der Reinigungsarbeiten aus dem Dükerrohr aufzunehmen.

Die Reinigung muss einen Zustand herstellen, der eine einwandfreie visuelle Begutachtung des Rohres ermöglicht.
Menge: 343,310 m2

**2.3.60 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 15,000 t

**2.3.70 Wasserhaltung für Prüf- und Instandsetzungsarbeiten am Dükerrohr**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**2.3.80 Wiederbefüllung des Dükerrohrs mit Wasser aus dem WDK**
*** Pauschalposition
Nach Abschluss der Gesamtmaßnahme (Prüf- und Instandsetzungsarbeiten) ist das Dükerrohr mittels Pumpen und notwendigen Armaturen einschließlich Rohr-/Schlauchleitung wieder mit Wasser zu füllen.
Herkunft des Wassers: Entnahme aus dem Wesel-Datteln-Kanal (WDK).
Fassungsvermögen des Dükers: bis zu 120 m³.
Hinweis: Die Abrechnung erfolgt pauschal für die vollständige Befüllung der gesamten Leitung.
Menge: 1,000 Psch

**2.3.90 Sicherstellung des Mindestwasserabflusses im Bachlauf**
Bereitstellung, Aufbau (betriebsbereit), Anschluss und Abbau einer Pumpe mit notwendigen Armaturen, Rohr- und Schlauchleitungen zur Sicherstellung eines Mindestwasserabflusses im Bachlauf nach dem Auslaufbauwerk des Dükers.

Leistungsanforderung:
Förderdurchfluss: Über 35 bis 50 m³/h.
Wasserentnahme: Das Wasser ist aus dem Wesel-Datteln-Kanal (WDK) zu entnehmen.
Einsatzzeit: Entspricht der täglichen Arbeitszeit auf der Baustelle.
Betrieb und Vorhaltung: Die Pumpe ist für die Dauer der Arbeiten vorzuhalten und zu betreiben.
Technische Ausführung: Bauart, Förderhöhe und Antriebsart der Pumpe liegen im Ermessen des Auftragnehmers (AN).
Menge: 43,000 h

**2.3.100 Händische Entnahme und Entsorgung von Treibgut/Rechengut aus dem Düker**
Leistungsumfang: Erfassen und Aussortieren von grobem Treibgut (Äste, Holz, Kunststoffeimer, Bälle, sonstiger Unrat) aus dem Dükerrohr und den Ein-/Auslaufbauwerken.

Ausführung: Das Material ist von Hand aus dem Düker zu entnehmen und in bereitgestellte Behälter zu verbringen.

Logistik/Entsorgung: Der Auftragnehmer (AN) stellt die notwendigen, geeigneten Sammelbehälter (Container, Big-Bags o.ä.) auf der Baustelle bereit, übernimmt den Abtransport und die ordnungsgemäße Entsorgung.

Abfallschlüssel (AVV): Die Abfälle sind als AVV 20 03 01 (Gemischte Siedlungsabfälle) oder AVV 20 03 07 (Sperrmüll) zu deklarieren.

Abrechnung: Die Abrechnung erfolgt nach Aufmaß vor Ort. Das Volumen wird gemeinsam mit der Bauleitung im verdichteten Zustand in den Containern/Behältern ermittelt und protokoliert.

Nachweispflicht: Der Auftragnehmer hat zusätzlich einen Entsorgungsnachweis (Annahmebestätigung der Entsorgungsanlage) über die ordnungsgemäße Entsorgung unaufgefordert vorzulegen.
Menge: 1,000 m3

### Abschnitt 3 Flaesheimer Ort Düker

*Hinweis: Vorbemerkung*
Material / Nennweite: Stahlrohr mit Schleuderbetonbeschichtung (12mm), DN 1200
Länge (zwischen Ein- und Auslauf): 103,88 m
Querschnittsform: Kreis
Durchflussquerschnitt: 1,09 m2
Max. Durchflussmenge: 2,5 m3/s
Einzugsgebiet: 2,5 km²
Bjh(ca.): 1989
Medium: Oberflächenwasser
Schachtiefe Einlaufbauwerk: ca. 3,00 m
Schachtiefe Auslaufbauwerk: ca. 2,00 m

Hinweise:

- Der Düker führt nur bei einem langandauernden Niederschlagsereignis oder Starkregen Wasser ab.

#### Unterabschnitt 3.1 Baustelleneinrichtung und -räumung

**3.1.10 Baustelle einrichten dieses Abschnitts*Flaeche des AG Raeumen nicht ges*Zufahrt tlw.vorh. Vers.d.AN*fuer die Bauzeit Vorh.+Betr.n.ges.**
*** Pauschalposition
StL-Nr. 8720410121102111
Baustelle fuer die vertragsgemaesse Durchfuehrung der
Bauleistungen einrichten.
Soweit nicht fuer bestimmte Leistungen (z.B. Bedarfsleistungen) das Einrichten der Baustelle als besonderer
Ansatz im LV enthalten ist, umfasst die Pauschale die
Verguetung der Baustelleneinrichtung einschl. der Ge-
raete, Gerueste und dgl. fuer alle Bauleistungen
dieses Abschnittes des LV.
Einrichtungsflaeche nach Lageplan und Baubeschreibung
wird vom AG kostenlos zur Verfuegung gestellt.
Zusatzflaechen werden vom AN beschafft.
Raeumen der Einrichtungsflaeche von Bewuchs und dessen
schadlose Beseitigung wird nicht gesondert verguetet.
Zufahrt zur Baustelle nach Lageplan und Baubeschreibung
ist teilweise vorhanden. Der Ausbau wird nicht gesondert verguetet.
Ver- und Entsorgungseinrichtungen herstellen,
fuer die Dauer der Bauzeit.
Vorhalten, Unterhalten und Betreiben der Baustelleneinrichtung einschl. Geraete, Gerueste u.dgl. sind, soweit
nicht in der Pauschale enthalten, in die Einheitspreise
der betreffenden Teilleistungen eingerechnet.
Menge: 1,000 Psch
Leistungsbereichkatalog: 208

**3.1.20 Baustelle raeumen dieses Abschnitts**
*** Pauschalposition
StL-Nr. 87204111200000
Baustelle raeumen. Soweit nicht fuer bestimmte Leistungen (z.B. Bedarfsleistungen) das Raeumen der Baustelle als besonderer Ansatz enthalten ist, umfasst
die Pauschale die Verguetung der Baustellenraeumung
fuer alle Leistungen
dieses Abschnittes des LV.
Menge: 1,000 Psch
Leistungsbereichkatalog: 208

#### Unterabschnitt 3.2 Wasserhaltung

**3.2.10 Pumpe auf- und abbauen**
Pumpe mit Armaturen einschl. Rohr-/Schlauchleitung  betriebsbereit aufbauen, anschliessen und nach Einsatz abbauen.
Vorhalten und Betreiben - einschl. Probebetrieb - werden gesondert verguetet.
Bauart nach Wahl des AN.
Angaben im Bieterangaben-Verzeichnis ueber
Pumpentyp & Anzahl
- Max. Förderleistung (Qmax in m3/h)
- Maximale Förderhöhe (H in m)
- Steuerung
min. Foerderhoehe nach Baubeschreibung.
min. Foerderdurchfluss nach Baubeschreibung.
Antriebsart nach Wahl des AN.
Menge: 1,000 St
Leistungsbereichkatalog: 208

**3.2.20 Pumpe vorhalten**
StL-Nr. 8920827100
Pumpe betriebsbereit vorhalten. Verguetet werden
die erforderlichen Kalendertage. Der Einheitspreis
gilt unabhaengig von ihrer Anzahl.
Menge: 5,000 d

**3.2.30 Pumpe betreiben**
StL-Nr. 8920827600
Pumpe betreiben (einschliesslich Probebetrieb).
Verguetet werden die erforderlichen Betriebstage. Der Einheitspreis gilt unabhaengig von
ihrer Anzahl.
Menge: 2,000 d

#### Unterabschnitt 3.3 Trockenlegung und Reinigung Dükerrohr

**3.3.10 Grobrechen aus- und wieder einbauen**
*** Pauschalposition
Demontage der vorhandenen Grobrechen am Dükerein- und auslauf.

Sichere Zwischenlagerung der Rechen auf der Baustelle, für die Dauer der Arbeiten.

Nach Abschluss der Bauwerksprüfung und auf Anweisung der Bauleitung, Wiedereinbau der Grobrechen an den ursprünglichen Positionen, inklusive aller erforderlichen Befestigungselemente.
Menge: 1,000 Psch

**3.3.20 Herstellen, Vorhalten und Rückbau der Eindämmung am Düker**
Herstellung einer wasserdichten Eindämmung gemäß den beiliegenden Technischen Unterlagen für das Dükerrohr an den Ein- und Auslaufbauwerken.

Leistungsziel: Die Dichtheit der Eindämmung ist für die gesamte Dauer der Bauzeit zu gewährleisten und zu unterhalten.

Nebenleistungen:
Beseitigen vorhandener Ablagerungen im direkten Bereich der herzustellenden Eindämmung.

Nach Abschluss der Arbeiten ist die Eindämmung vollständig rückzubauen und ordnungsgemäß zu entsorgen.
Menge: 1,000 St

**3.3.30 Auspumpen und Entleeren des Dükers zwischen den Eindämmungen**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**3.3.40 Aufnahme und Vorentwässerung von Sedimenten aus dem Düker**
Aufnahme von flüssigen sowie leicht bis mittel spülbaren Ablagerungen (Sedimente) aus dem Dükerrohr sowie dem Ein- und Auslaufbauwerk bis zu der Eindämmung.

Ausführung: Unter Einsatz eines geeigneten Saug- und Spülfahrzeugs.

Vorentwässerung: Das aufgenommene Material ist vor Ort im Fahrzeug vorzuentwässern.

Abfallschlüssel (AVV): Für die Abfälle gilt der Abfallschlüssel AVV 17 05 06 (Baggergut, das keine gefährlichen Stoffe enthält).

Hinweis: Der Transport und die Beseitigung (Entsorgung) der Abfälle werden gesondert in anderen Positionen geregelt und dort vergütet.
Menge: 12,000 t
Leistungsbereichkatalog: 009

**3.3.50 Reinigung der Dükerrohrwandungen mittels Hochdruckspülverfahren**
Rohrwandungen, Rohrstöße usw. sind als Vorlauf für die optische Inspektion (Begehung) von Algen, Schlamm, Inkrustationen u. Ä. mittels Hochdruckspülverfahren zu reinigen.
Die dafür notwendigen Pumpen mit Armaturen einschließlich Rohr-/Schlauchleitung sind Bestandteil dieser Ordnungszahl (OZ) und werden nicht gesondert vergütet.

Spül- und Sickerwasser sind während der Reinigungsarbeiten aus dem Dükerrohr aufzunehmen.

Die Reinigung muss einen Zustand herstellen, der eine einwandfreie visuelle Begutachtung des Rohres ermöglicht.
Menge: 401,610 m2

**3.3.60 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 12,000 t

**3.3.70 Wasserhaltung für Prüf- und Instandsetzungsarbeiten am Dükerrohr**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**3.3.80 Wiederbefüllung des Dükerrohrs mit Wasser aus dem WDK**
*** Pauschalposition
Nach Abschluss der Gesamtmaßnahme (Prüf- und Instandsetzungsarbeiten) ist das Dükerrohr mittels Pumpen und notwendigen Armaturen einschließlich Rohr-/Schlauchleitung wieder mit Wasser zu füllen.
Herkunft des Wassers: Entnahme aus dem Wesel-Datteln-Kanal (WDK).
Fassungsvermögen des Dükers: bis zu 120 m³.
Hinweis: Die Abrechnung erfolgt pauschal für die vollständige Befüllung der gesamten Leitung.
Menge: 1,000 Psch

**3.3.90 Sicherstellung des Mindestwasserabflusses im Bachlauf**
Bereitstellung, Aufbau (betriebsbereit), Anschluss und Abbau einer Pumpe mit notwendigen Armaturen, Rohr- und Schlauchleitungen zur Sicherstellung eines Mindestwasserabflusses im Bachlauf nach dem Auslaufbauwerk des Dükers.

Leistungsanforderung:
Förderdurchfluss: Über 35 bis 50 m³/h.
Wasserentnahme: Das Wasser ist aus dem Wesel-Datteln-Kanal (WDK) zu entnehmen.
Einsatzzeit: Entspricht der täglichen Arbeitszeit auf der Baustelle.
Betrieb und Vorhaltung: Die Pumpe ist für die Dauer der Arbeiten vorzuhalten und zu betreiben.
Technische Ausführung: Bauart, Förderhöhe und Antriebsart der Pumpe liegen im Ermessen des Auftragnehmers (AN).
Menge: 43,000 h

**3.3.100 Händische Entnahme und Entsorgung von Treibgut/Rechengut aus dem Düker**
Leistungsumfang: Erfassen und Aussortieren von grobem Treibgut (Äste, Holz, Kunststoffeimer, Bälle, sonstiger Unrat) aus dem Dükerrohr und den Ein-/Auslaufbauwerken.

Ausführung: Das Material ist von Hand aus dem Düker zu entnehmen und in bereitgestellte Behälter zu verbringen.

Logistik/Entsorgung: Der Auftragnehmer (AN) stellt die notwendigen, geeigneten Sammelbehälter (Container, Big-Bags o.ä.) auf der Baustelle bereit, übernimmt den Abtransport und die ordnungsgemäße Entsorgung.

Abfallschlüssel (AVV): Die Abfälle sind als AVV 20 03 01 (Gemischte Siedlungsabfälle) oder AVV 20 03 07 (Sperrmüll) zu deklarieren.

Abrechnung: Die Abrechnung erfolgt nach Aufmaß vor Ort. Das Volumen wird gemeinsam mit der Bauleitung im verdichteten Zustand in den Containern/Behältern ermittelt und protokoliert.

Nachweispflicht: Der Auftragnehmer hat zusätzlich einen Entsorgungsnachweis (Annahmebestätigung der Entsorgungsanlage) über die ordnungsgemäße Entsorgung unaufgefordert vorzulegen.
Menge: 1,000 m3

#### Unterabschnitt 3.4 Trockenlegung und Reinigung Sandfang

**3.4.10 Herstellen, Vorhalten und Rückbau der Eindämmung am Sandfang**
*** Pauschalposition
Herstellung einer wasserdichten Eindämmung mittels Sandsäcken für den Sandfang an zwei Zulaufseiten.

Leistungsziel: Die Dichtheit der Eindämmung ist für die gesamte Dauer der Bauzeit zu gewährleisten und zu unterhalten.

Nebenleistungen:
Beseitigen vorhandener Ablagerungen im direkten Bereich der herzustellenden Eindämmung.

Nach Abschluss der Arbeiten ist die Eindämmung vollständig rückzubauen und ordnungsgemäß zu entsorgen.
Menge: 1,000 Psch

**3.4.20 Auspumpen und Entleeren des Sandfang**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**3.4.30 Aufnahme und Vorentwässerung von Sedimenten aus dem Sandfang**
Aufnahme von flüssigen sowie leicht bis mittel spülbaren Ablagerungen (Sedimente) aus dem Sandfang.

Ausführung: Unter Einsatz eines geeigneten Saug- und Spülfahrzeugs.

Vorentwässerung: Das aufgenommene Material ist vor Ort im Fahrzeug vorzuentwässern.

Abfallschlüssel (AVV): Für die Abfälle gilt der Abfallschlüssel AVV 17 05 06 (Baggergut, das keine gefährlichen Stoffe enthält).

Hinweis: Der Transport und die Beseitigung (Entsorgung) der Abfälle werden gesondert in anderen Positionen geregelt und dort vergütet.
Menge: 20,000 t
Leistungsbereichkatalog: 009

**3.4.40 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 20,000 t

**3.4.50 Wasserhaltung für Prüf- und Instandsetzungsarbeiten am Sandfang**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**3.4.60 Wiederbefüllung des Sandfang mit Wasser aus dem WDK**
*** Pauschalposition
Nach Abschluss der Gesamtmaßnahme (Prüf- und Instandsetzungsarbeiten) ist der Sandfangr mittels Pumpen und notwendigen Armaturen einschließlich Rohr-/Schlauchleitung wieder mit Wasser zu füllen.
Herkunft des Wassers: Entnahme aus dem Wesel-Datteln-Kanal (WDK).
Fassungsvermögen des Sandfang: bis zu 40 m³.
Hinweis: Die Abrechnung erfolgt pauschal für die vollständige Befüllung des gesamten Sandfang.
Menge: 1,000 Psch

### Abschnitt 4 Flaesheimer Stift-Düker

*Hinweis: Vorbemerkung*
Material / Nennweite: Stahlrohr mit Schleuderbetonbeschichtung (12mm) DN 1200
Das Dükerrohr ist auf der Einlaufseite mit einem Stahlrechen gesichert.
Länge (zwischen Ein- und Auslauf): 115,79 m
Querschnittsform: Kreis
Durchflussquerschnitt: 1,09 m2
Max. Durchflussmenge: 2,4 m3/s
Einzugsgebiet: 3,4 km²
Bjh(ca.): 1989
Medium: Oberflächenwasser
Schachtiefe Sandfang: ca. 4,50 m
Schachtiefe Einlaufbauwerk: ca. 5,55 m
Schachtiefe Auslaufbauwerk: ca. 2,80 m

Hinweise:

- Der Düker führt nur bei einem langandauernden Niederschlagsereignis oder Starkregen Wasser ab.

#### Unterabschnitt 4.1 Wasserhaltung

**4.1.10 Pumpe auf- und abbauen**
*** Pauschalposition
Pumpe mit Armaturen einschl. Rohr-/Schlauchleitung  betriebsbereit aufbauen, anschliessen und nach Einsatz abbauen.
Vorhalten und Betreiben - einschl. Probebetrieb - werden gesondert verguetet.
Bauart nach Wahl des AN.
Pumpentyp & Anzahl
- Max. Förderleistung (Qmax in m3/h)
- Maximale Förderhöhe (H in m)
- Steuerung
min. Foerderhoehe nach Baubeschreibung.
min. Foerderdurchfluss nach Baubeschreibung.
Antriebsart nach Wahl des AN.
Menge: 1,000 Psch

**4.1.20 Pumpe vorhalten**
StL-Nr. 8920827100
Pumpe betriebsbereit vorhalten. Verguetet werden
die erforderlichen Kalendertage. Der Einheitspreis
gilt unabhaengig von ihrer Anzahl.
Menge: 4,000 d

**4.1.30 Pumpe betreiben**
StL-Nr. 8920827600
Pumpe betreiben (einschliesslich Probebetrieb).
Verguetet werden die erforderlichen Betriebstage. Der Einheitspreis gilt unabhaengig von
ihrer Anzahl.
Menge: 1,000 d

#### Unterabschnitt 4.2 Trockenlegung und Reinigung Dükerrohr

**4.2.10 Grobrechen aus- und wieder einbauen**
*** Pauschalposition
Demontage der vorhandenen Grobrechen am Dükerauslauf.

Sichere Zwischenlagerung der Rechen auf der Baustelle, für die Dauer der Arbeiten.

Nach Abschluss der Bauwerksprüfung und auf Anweisung der Bauleitung, Wiedereinbau des Grobrechen an der ursprünglichen Position, inklusive aller erforderlichen Befestigungselemente.
Menge: 1,000 Psch

**4.2.20 Herstellen, Vorhalten und Rückbau der Eindämmung am Düker**
Herstellung einer wasserdichten Eindämmung gemäß den beiliegenden Technischen Unterlagen für das Dükerrohr an den Ein- und Auslaufbauwerken.

Leistungsziel: Die Dichtheit der Eindämmung ist für die gesamte Dauer der Bauzeit zu gewährleisten und zu unterhalten.

Nebenleistungen:
Beseitigen vorhandener Ablagerungen im direkten Bereich der herzustellenden Eindämmung.

Nach Abschluss der Arbeiten ist die Eindämmung vollständig rückzubauen und ordnungsgemäß zu entsorgen.
Menge: 1,000 St

**4.2.30 Auspumpen und Entleeren des Dükers zwischen den Eindämmungen**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**4.2.40 Aufnahme und Vorentwässerung von Sedimenten aus dem Düker**
Aufnahme von flüssigen sowie leicht bis mittel spülbaren Ablagerungen (Sedimente) aus dem Dükerrohr sowie dem Ein- und Auslaufbauwerk bis zu der Eindämmung.

Ausführung: Unter Einsatz eines geeigneten Saug- und Spülfahrzeugs.

Vorentwässerung: Das aufgenommene Material ist vor Ort im Fahrzeug vorzuentwässern.

Abfallschlüssel (AVV): Für die Abfälle gilt der Abfallschlüssel AVV 17 05 06 (Baggergut, das keine gefährlichen Stoffe enthält).

Hinweis: Der Transport und die Beseitigung (Entsorgung) der Abfälle werden gesondert in anderen Positionen geregelt und dort vergütet.
Menge: 8,000 t
Leistungsbereichkatalog: 009

**4.2.50 Reinigung der Dükerrohrwandungen mittels Hochdruckspülverfahren**
Rohrwandungen, Rohrstöße usw. sind als Vorlauf für die optische Inspektion (Begehung) von Algen, Schlamm, Inkrustationen u. Ä. mittels Hochdruckspülverfahren zu reinigen.
Die dafür notwendigen Pumpen mit Armaturen einschließlich Rohr-/Schlauchleitung sind Bestandteil dieser Ordnungszahl (OZ) und werden nicht gesondert vergütet.

Spül- und Sickerwasser sind während der Reinigungsarbeiten aus dem Dükerrohr aufzunehmen.

Die Reinigung muss einen Zustand herstellen, der eine einwandfreie visuelle Begutachtung des Rohres ermöglicht.
Menge: 440,680 m2

**4.2.60 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 8,000 t

**4.2.70 Wasserhaltung für Prüf- und Instandsetzungsarbeiten am Dükerrohr**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**4.2.80 Wiederbefüllung des Dükerrohrs mit Wasser aus dem WDK**
*** Pauschalposition
Nach Abschluss der Gesamtmaßnahme (Prüf- und Instandsetzungsarbeiten) ist das Dükerrohr mittels Pumpen und notwendigen Armaturen einschließlich Rohr-/Schlauchleitung wieder mit Wasser zu füllen.
Herkunft des Wassers: Entnahme aus dem Wesel-Datteln-Kanal (WDK).
Fassungsvermögen des Dükers: bis zu 120 m³.
Hinweis: Die Abrechnung erfolgt pauschal für die vollständige Befüllung der gesamten Leitung.
Menge: 1,000 Psch

**4.2.90 Sicherstellung des Mindestwasserabflusses im Bachlauf**
Bereitstellung, Aufbau (betriebsbereit), Anschluss und Abbau einer Pumpe mit notwendigen Armaturen, Rohr- und Schlauchleitungen zur Sicherstellung eines Mindestwasserabflusses im Bachlauf nach dem Auslaufbauwerk des Dükers.

Leistungsanforderung:
Förderdurchfluss: Über 35 bis 50 m³/h.
Wasserentnahme: Das Wasser ist aus dem Wesel-Datteln-Kanal (WDK) zu entnehmen.
Einsatzzeit: Entspricht der täglichen Arbeitszeit auf der Baustelle.
Betrieb und Vorhaltung: Die Pumpe ist für die Dauer der Arbeiten vorzuhalten und zu betreiben.
Technische Ausführung: Bauart, Förderhöhe und Antriebsart der Pumpe liegen im Ermessen des Auftragnehmers (AN).
Menge: 43,000 h

**4.2.100 Händische Entnahme und Entsorgung von Treibgut/Rechengut aus dem Düker**
Leistungsumfang: Erfassen und Aussortieren von grobem Treibgut (Äste, Holz, Kunststoffeimer, Bälle, sonstiger Unrat) aus dem Dükerrohr und den Ein-/Auslaufbauwerken.

Ausführung: Das Material ist von Hand aus dem Düker zu entnehmen und in bereitgestellte Behälter zu verbringen.

Logistik/Entsorgung: Der Auftragnehmer (AN) stellt die notwendigen, geeigneten Sammelbehälter (Container, Big-Bags o.ä.) auf der Baustelle bereit, übernimmt den Abtransport und die ordnungsgemäße Entsorgung.

Abfallschlüssel (AVV): Die Abfälle sind als AVV 20 03 01 (Gemischte Siedlungsabfälle) oder AVV 20 03 07 (Sperrmüll) zu deklarieren.

Abrechnung: Die Abrechnung erfolgt nach Aufmaß vor Ort. Das Volumen wird gemeinsam mit der Bauleitung im verdichteten Zustand in den Containern/Behältern ermittelt und protokoliert.

Nachweispflicht: Der Auftragnehmer hat zusätzlich einen Entsorgungsnachweis (Annahmebestätigung der Entsorgungsanlage) über die ordnungsgemäße Entsorgung unaufgefordert vorzulegen.
Menge: 1,000 m3

#### Unterabschnitt 4.3 Trockenlegung und Reinigung Sandfang

**4.3.10 Herstellen, Vorhalten und Rückbau der Eindämmung am Sandfang**
*** Pauschalposition
Herstellung einer wasserdichten Eindämmung mittels Sandsäcken für den Sandfang an einem Zulauf.

Leistungsziel: Die Dichtheit der Eindämmung ist für die gesamte Dauer der Bauzeit zu gewährleisten und zu unterhalten.

Nebenleistungen:
Beseitigen vorhandener Ablagerungen im direkten Bereich der herzustellenden Eindämmung.

Nach Abschluss der Arbeiten ist die Eindämmung vollständig rückzubauen und ordnungsgemäß zu entsorgen.
Menge: 1,000 Psch

**4.3.20 Auspumpen und Entleeren des Sandfang**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**4.3.30 Aufnahme und Vorentwässerung von Sedimenten aus dem Sandfang**
Aufnahme von flüssigen sowie leicht bis mittel spülbaren Ablagerungen (Sedimente) aus dem Sandfang.

Ausführung: Unter Einsatz eines geeigneten Saug- und Spülfahrzeugs.

Vorentwässerung: Das aufgenommene Material ist vor Ort im Fahrzeug vorzuentwässern.

Abfallschlüssel (AVV): Für die Abfälle gilt der Abfallschlüssel AVV 17 05 06 (Baggergut, das keine gefährlichen Stoffe enthält).

Hinweis: Der Transport und die Beseitigung (Entsorgung) der Abfälle werden gesondert in anderen Positionen geregelt und dort vergütet.
Menge: 12,000 t
Leistungsbereichkatalog: 009

**4.3.40 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 12,000 t

**4.3.50 Wasserhaltung für Prüf- und Instandsetzungsarbeiten am Sandfang**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**4.3.60 Wiederbefüllung des Sandfang mit Wasser aus dem WDK**
*** Pauschalposition
Nach Abschluss der Gesamtmaßnahme (Prüf- und Instandsetzungsarbeiten) ist der Sandfangr mittels Pumpen und notwendigen Armaturen einschließlich Rohr-/Schlauchleitung wieder mit Wasser zu füllen.
Herkunft des Wassers: Entnahme aus dem Wesel-Datteln-Kanal (WDK).
Fassungsvermögen des Sandfang: bis zu 40 m³.
Hinweis: Die Abrechnung erfolgt pauschal für die vollständige Befüllung des gesamten Sandfang.
Menge: 1,000 Psch

### Abschnitt 5 Leverbruch-Düker

*Hinweis: Vorbemerkung*
Material / Nennweite: Stahlrohr mit PE-Rohr DN 800
Länge (zwischen Ein- und Auslauf):  80,30 m
Querschnittsform: Kreis
Durchflussquerschnitt: 0,5 m2
Max. Durchflussmenge: 0,26 m3/s
Einzugsgebiet: 0,16 km²
Bjh (ca.): 1980
Medium: Oberflächenwasser
Schachtiefe Einlaufbauwerk: ohne
Schachtiefe Auslaufbauwerk: ohne

Hinweise:

- Durch die Eindämmung auf der Einlaufseite wird das Wasser über den weiter östlich liegenden Mahlenburgerbach-Düker umgeleitet. Dennoch ist für den Bedarfsfall eine Wasserhaltung auf der Einlaufseite betriebsbereit vorzuhalten.

- Das Dükerrohr ist auf der Einlaufseite mit zwei übereinander stehenden Stahlrechen gesichert.

#### Unterabschnitt 5.1 Baustelleneinrichtung und -räumung

**5.1.10 Baustelle einrichten dieses Abschnitts*Flaeche des AG Raeumen nicht ges*Zufahrt tlw.vorh. Vers.d.AN*fuer die Bauzeit Vorh.+Betr.n.ges.**
*** Pauschalposition
StL-Nr. 8720410121102111
Baustelle fuer die vertragsgemaesse Durchfuehrung der
Bauleistungen einrichten.
Soweit nicht fuer bestimmte Leistungen (z.B. Bedarfsleistungen) das Einrichten der Baustelle als besonderer
Ansatz im LV enthalten ist, umfasst die Pauschale die
Verguetung der Baustelleneinrichtung einschl. der Ge-
raete, Gerueste und dgl. fuer alle Bauleistungen
dieses Abschnittes des LV.
Einrichtungsflaeche nach Lageplan und Baubeschreibung
wird vom AG kostenlos zur Verfuegung gestellt.
Zusatzflaechen werden vom AN beschafft.
Raeumen der Einrichtungsflaeche von Bewuchs und dessen
schadlose Beseitigung wird nicht gesondert verguetet.
Zufahrt zur Baustelle nach Lageplan und Baubeschreibung
ist teilweise vorhanden. Der Ausbau wird nicht gesondert verguetet.
Ver- und Entsorgungseinrichtungen herstellen,
fuer die Dauer der Bauzeit.
Vorhalten, Unterhalten und Betreiben der Baustelleneinrichtung einschl. Geraete, Gerueste u.dgl. sind, soweit
nicht in der Pauschale enthalten, in die Einheitspreise
der betreffenden Teilleistungen eingerechnet.
Menge: 1,000 Psch

**5.1.20 Baustelle raeumen dieses Abschnitts**
*** Pauschalposition
StL-Nr. 87204111200000
Baustelle raeumen. Soweit nicht fuer bestimmte Leistungen (z.B. Bedarfsleistungen) das Raeumen der Baustelle als besonderer Ansatz enthalten ist, umfasst
die Pauschale die Verguetung der Baustellenraeumung
fuer alle Leistungen
dieses Abschnittes des LV.
Menge: 1,000 Psch

#### Unterabschnitt 5.2 Wasserhaltung

**5.2.10 Pumpe auf- und abbauen**
Pumpe mit Armaturen einschl. Rohr-/Schlauchleitung  betriebsbereit aufbauen, anschliessen und nach Einsatz abbauen.
Vorhalten und Betreiben - einschl. Probebetrieb - werden gesondert verguetet.
Bauart nach Wahl des AN.
Angaben im Bieterangaben-Verzeichnis ueber
Pumpentyp & Anzahl
- Max. Förderleistung (Qmax in m3/h)
- Maximale Förderhöhe (H in m)
- Steuerung
min. Foerderhoehe nach Baubeschreibung.
min. Foerderdurchfluss nach Baubeschreibung.
Antriebsart nach Wahl des AN.
Menge: 1,000 St
Leistungsbereichkatalog: 208

**5.2.20 Pumpe vorhalten**
StL-Nr. 8920827100
Pumpe betriebsbereit vorhalten. Verguetet werden
die erforderlichen Kalendertage. Der Einheitspreis
gilt unabhaengig von ihrer Anzahl.
Menge: 4,000 d

**5.2.30 Pumpe betreiben**
*** Bedarfsposition mit GB
StL-Nr. 8920827600
Pumpe betreiben (einschliesslich Probebetrieb).
Verguetet werden die erforderlichen Betriebstage. Der Einheitspreis gilt unabhaengig von
ihrer Anzahl.
Menge: 4,000 d

#### Unterabschnitt 5.3 Trockenlegung und Reinigung Dükerrohr

**5.3.10 Grobrechen aus- und wieder einbauen**
*** Pauschalposition
Demontage der vorhandenen Grobrechen (2 St) am Dükereinlauf.

Sichere Zwischenlagerung der Rechen auf der Baustelle, für die Dauer der Arbeiten.

Nach Abschluss der Bauwerksprüfung und auf Anweisung der Bauleitung, Wiedereinbau des Grobrechen an der ursprünglichen Position, inklusive aller erforderlichen Befestigungselemente.
Menge: 1,000 Psch

**5.3.20 Herstellen, Vorhalten und Rückbau der Eindämmung am Düker**
Herstellung einer wasserdichten Eindämmung gemäß den beiliegenden Technischen Unterlagen für das Dükerrohr an den Ein- und Auslaufbauwerken.

Leistungsziel: Die Dichtheit der Eindämmung ist für die gesamte Dauer der Bauzeit zu gewährleisten und zu unterhalten.

Nebenleistungen:
Beseitigen vorhandener Ablagerungen im direkten Bereich der herzustellenden Eindämmung.

Nach Abschluss der Arbeiten ist die Eindämmung vollständig rückzubauen und ordnungsgemäß zu entsorgen.
Menge: 1,000 St

**5.3.30 Auspumpen und Entleeren des Dükers zwischen den Eindämmungen**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**5.3.40 Aufnahme und Vorentwässerung von Sedimenten aus dem Düker**
Aufnahme von flüssigen sowie leicht bis mittel spülbaren Ablagerungen (Sedimente) aus dem Dükerrohr sowie dem Ein- und Auslaufbauwerk bis zu der Eindämmung.

Ausführung: Unter Einsatz eines geeigneten Saug- und Spülfahrzeugs.

Vorentwässerung: Das aufgenommene Material ist vor Ort im Fahrzeug vorzuentwässern.

Abfallschlüssel (AVV): Für die Abfälle gilt der Abfallschlüssel AVV 17 05 06 (Baggergut, das keine gefährlichen Stoffe enthält).

Hinweis: Der Transport und die Beseitigung (Entsorgung) der Abfälle werden gesondert in anderen Positionen geregelt und dort vergütet.
Menge: 6,000 t
Leistungsbereichkatalog: 009

**5.3.50 Reinigung der Dükerrohrwandungen mittels Hochdruckspülverfahren**
Rohrwandungen, Rohrstöße usw. sind als Vorlauf für die optische Inspektion (Begehung) von Algen, Schlamm, Inkrustationen u. Ä. mittels Hochdruckspülverfahren zu reinigen.
Die dafür notwendigen Pumpen mit Armaturen einschließlich Rohr-/Schlauchleitung sind Bestandteil dieser Ordnungszahl (OZ) und werden nicht gesondert vergütet.

Spül- und Sickerwasser sind während der Reinigungsarbeiten aus dem Dükerrohr aufzunehmen.

Die Reinigung muss einen Zustand herstellen, der eine einwandfreie visuelle Begutachtung des Rohres ermöglicht.
Menge: 217,100 m2

**5.3.60 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 6,000 t

**5.3.70 Wasserhaltung für Prüf- und Instandsetzungsarbeiten am Dükerrohr**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**5.3.80 Wiederbefüllung des Dükerrohrs mit Wasser aus dem WDK**
*** Pauschalposition
Nach Abschluss der Gesamtmaßnahme (Prüf- und Instandsetzungsarbeiten) ist das Dükerrohr mittels Pumpen und notwendigen Armaturen einschließlich Rohr-/Schlauchleitung wieder mit Wasser zu füllen.
Herkunft des Wassers: Entnahme aus dem Wesel-Datteln-Kanal (WDK).
Fassungsvermögen des Dükers: bis zu 70 m³.
Hinweis: Die Abrechnung erfolgt pauschal für die vollständige Befüllung der gesamten Leitung.
Menge: 1,000 Psch

**5.3.90 Sicherstellung des Mindestwasserabflusses im Bachlauf**
Bereitstellung, Aufbau (betriebsbereit), Anschluss und Abbau einer Pumpe mit notwendigen Armaturen, Rohr- und Schlauchleitungen zur Sicherstellung eines Mindestwasserabflusses im Bachlauf nach dem Auslaufbauwerk des Dükers.

Leistungsanforderung:
Förderdurchfluss: Über 35 bis 50 m³/h.
Wasserentnahme: Das Wasser ist aus dem Wesel-Datteln-Kanal (WDK) zu entnehmen.
Einsatzzeit: Entspricht der täglichen Arbeitszeit auf der Baustelle.
Betrieb und Vorhaltung: Die Pumpe ist für die Dauer der Arbeiten vorzuhalten und zu betreiben.
Technische Ausführung: Bauart, Förderhöhe und Antriebsart der Pumpe liegen im Ermessen des Auftragnehmers (AN).
Menge: 43,000 h

**5.3.100 Händische Entnahme und Entsorgung von Treibgut/Rechengut aus dem Düker**
Leistungsumfang: Erfassen und Aussortieren von grobem Treibgut (Äste, Holz, Kunststoffeimer, Bälle, sonstiger Unrat) aus dem Dükerrohr und den Ein-/Auslaufbauwerken.

Ausführung: Das Material ist von Hand aus dem Düker zu entnehmen und in bereitgestellte Behälter zu verbringen.

Logistik/Entsorgung: Der Auftragnehmer (AN) stellt die notwendigen, geeigneten Sammelbehälter (Container, Big-Bags o.ä.) auf der Baustelle bereit, übernimmt den Abtransport und die ordnungsgemäße Entsorgung.

Abfallschlüssel (AVV): Die Abfälle sind als AVV 19 08 01 (Rechenrückstände) oder AVV 20 03 07 (Sperrmüll) zu deklarieren.

Abrechnung: Die Abrechnung erfolgt nach Aufmaß vor Ort. Das Volumen wird gemeinsam mit der Bauleitung im verdichteten Zustand in den Containern/Behältern ermittelt und protokoliert.

Nachweispflicht: Der Auftragnehmer hat zusätzlich einen Entsorgungsnachweis (Annahmebestätigung der Entsorgungsanlage) über die ordnungsgemäße Entsorgung unaufgefordert vorzulegen.
Menge: 1,000 m3

**5.3.110 Optische TV-Inspektion Rohr DN 800**
Optische TV-Inspektion des Dükers vom Ein- bis Auslaufbauwerk gemäß DIN EN 13508-2 und DWA-M 149-5. Die Befahrung erfolgt im gereinigten Zustand mittels fernsteuerbarem Kamerasystem (Fahrwagen/Schiebekamera).

Kameratyp: Farb-Kamera mit Schwenk-/Drehkopf, Neigungsmessung und dimmbarer LED-Beleuchtung.
Inspektionsgeschwindigkeit: Normgerecht, zur lückenlosen Schadenserfassung.
Dokumentation:
Videoaufzeichnung: Digitale Aufzeichnung in mindestens Full HD (1080p, 1920x1080px), als MP4/AVI auf Datenträger .
Einblendungen: Metrierung, Datum, Uhrzeit und Haltungsbezeichnung permanent im Bild eingeblendet.
Bericht: Detaillierter Inspektionsbericht im ISYBAU-XML-Format (oder PDF-Bericht), inklusive Schadenscodes nach DIN EN 13508-2 und Standbildern.
Menge: 82,000 m

### Abschnitt 6 Holthauserbach-Düker

*Hinweis: Vorbemerkung*
Material / Nennweite: Stahlrohr DN 1600
Länge (zwischen Ein- und Auslauf):  42,65 m
Querschnittsform: Kreis
Durchflussquerschnitt: 2,01 m2
Max. Durchflussmenge: unbekannt
Einzugsgebiet: 5,85 km²
Bjh (ca.): 1937
Medium: Oberflächenwasser
Schachtiefe Einlaufbauwerk: ca. 4.30 m
Schachtiefe Auslaufbauwerk: ca. 4,30 m

Hinweise:

- Mangels senkrechtem Zugang ist der Zutritt zu den Ein- und Auslaufbauwerken erschwert. Der Zugang kann ausschließlich über die Eindämmung erfolgen. Für die Dauer der Arbeiten sind geeignete Anlegeleitern gemäß Norm EN 131 beidseitig bereitzustellen. Ergänzend ist für die Dauer der Bauzeit ein Behelfssteg zwischen Böschungstreppe und  Drempel vorzuhalten.

- Das Ein- und Auslaufbauwerk liegt direkt unter dem Betriebsweg. Aufgrund eingeschränkter Verkehrslast dürfen Fahrzeuge nicht direkt über den Bauwerken abgestellt werden. Das Überfahren ist auf ein Minimum zu beschränken.

#### Unterabschnitt 6.1 Baustelleneinrichtung und -räumung

**6.1.10 Baustelle einrichten dieses Abschnitts*Flaeche des AG Raeumen nicht ges*Zufahrt tlw.vorh. Vers.d.AN*fuer die Bauzeit Vorh.+Betr.n.ges.**
*** Pauschalposition
StL-Nr. 8720410121102111
Baustelle fuer die vertragsgemaesse Durchfuehrung der
Bauleistungen einrichten.
Soweit nicht fuer bestimmte Leistungen (z.B. Bedarfsleistungen) das Einrichten der Baustelle als besonderer
Ansatz im LV enthalten ist, umfasst die Pauschale die
Verguetung der Baustelleneinrichtung einschl. der Ge-
raete, Gerueste und dgl. fuer alle Bauleistungen
dieses Abschnittes des LV.
Einrichtungsflaeche nach Lageplan und Baubeschreibung
wird vom AG kostenlos zur Verfuegung gestellt.
Zusatzflaechen werden vom AN beschafft.
Raeumen der Einrichtungsflaeche von Bewuchs und dessen
schadlose Beseitigung wird nicht gesondert verguetet.
Zufahrt zur Baustelle nach Lageplan und Baubeschreibung
ist teilweise vorhanden. Der Ausbau wird nicht gesondert verguetet.
Ver- und Entsorgungseinrichtungen herstellen,
fuer die Dauer der Bauzeit.
Vorhalten, Unterhalten und Betreiben der Baustelleneinrichtung einschl. Geraete, Gerueste u.dgl. sind, soweit
nicht in der Pauschale enthalten, in die Einheitspreise
der betreffenden Teilleistungen eingerechnet.
Menge: 1,000 Psch

**6.1.20 Baustelle raeumen dieses Abschnitts**
*** Pauschalposition
StL-Nr. 87204111200000
Baustelle raeumen. Soweit nicht fuer bestimmte Leistungen (z.B. Bedarfsleistungen) das Raeumen der Baustelle als besonderer Ansatz enthalten ist, umfasst
die Pauschale die Verguetung der Baustellenraeumung
fuer alle Leistungen
dieses Abschnittes des LV.
Menge: 1,000 Psch

#### Unterabschnitt 6.2 Wasserhaltung

**6.2.10 Pumpe auf- und abbauen**
Pumpe mit Armaturen einschl. Rohr-/Schlauchleitung  betriebsbereit aufbauen, anschliessen und nach Einsatz abbauen.
Vorhalten und Betreiben - einschl. Probebetrieb - werden gesondert verguetet.
Bauart nach Wahl des AN.
Angaben im Bieterangaben-Verzeichnis ueber
Pumpentyp & Anzahl
- Max. Förderleistung (Qmax in m3/h)
- Maximale Förderhöhe (H in m)
- Steuerung
min. Foerderhoehe nach Baubeschreibung.
min. Foerderdurchfluss nach Baubeschreibung.
Antriebsart nach Wahl des AN.
Menge: 1,000 St
Leistungsbereichkatalog: 208

**6.2.20 Pumpe vorhalten**
StL-Nr. 8920827100
Pumpe betriebsbereit vorhalten. Verguetet werden
die erforderlichen Kalendertage. Der Einheitspreis
gilt unabhaengig von ihrer Anzahl.
Menge: 4,000 d

**6.2.30 Pumpe betreiben**
StL-Nr. 8920827600
Pumpe betreiben (einschliesslich Probebetrieb).
Verguetet werden die erforderlichen Betriebstage. Der Einheitspreis gilt unabhaengig von
ihrer Anzahl.
Menge: 4,000 d

#### Unterabschnitt 6.3 Trockenlegung und Reinigung Dükerrohr

**6.3.10 Herstellen, Vorhalten und Rückbau der Eindämmung am Düker**
Herstellung einer wasserdichten Eindämmung gemäß den beiliegenden Technischen Unterlagen für das Dükerrohr an den Ein- und Auslaufbauwerken.

Leistungsziel: Die Dichtheit der Eindämmung ist für die gesamte Dauer der Bauzeit zu gewährleisten und zu unterhalten.

Nebenleistungen:
Beseitigen vorhandener Ablagerungen im direkten Bereich der herzustellenden Eindämmung.

Nach Abschluss der Arbeiten ist die Eindämmung vollständig rückzubauen und ordnungsgemäß zu entsorgen.
Menge: 1,000 St

**6.3.20 Auspumpen und Entleeren des Dükers zwischen den Eindämmungen**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**6.3.30 Aufnahme und Vorentwässerung von Sedimenten aus dem Düker**
Aufnahme von flüssigen sowie leicht bis mittel spülbaren Ablagerungen (Sedimente) aus dem Dükerrohr sowie dem Ein- und Auslaufbauwerk bis zu der Eindämmung.

Ausführung: Unter Einsatz eines geeigneten Saug- und Spülfahrzeugs.

Vorentwässerung: Das aufgenommene Material ist vor Ort im Fahrzeug vorzuentwässern.

Abfallschlüssel (AVV): Für die Abfälle gilt der Abfallschlüssel AVV 17 05 06 (Baggergut, das keine gefährlichen Stoffe enthält).

Hinweis: Der Transport und die Beseitigung (Entsorgung) der Abfälle werden gesondert in anderen Positionen geregelt und dort vergütet.
Menge: 12,000 t
Leistungsbereichkatalog: 009

**6.3.40 Reinigung der Dükerrohrwandungen mittels Hochdruckspülverfahren**
Rohrwandungen, Rohrstöße usw. sind als Vorlauf für die optische Inspektion (Begehung) von Algen, Schlamm, Inkrustationen u. Ä. mittels Hochdruckspülverfahren zu reinigen.
Die dafür notwendigen Pumpen mit Armaturen einschließlich Rohr-/Schlauchleitung sind Bestandteil dieser Ordnungszahl (OZ) und werden nicht gesondert vergütet.

Spül- und Sickerwasser sind während der Reinigungsarbeiten aus dem Dükerrohr aufzunehmen.

Die Reinigung muss einen Zustand herstellen, der eine einwandfreie visuelle Begutachtung des Rohres ermöglicht.
Menge: 244,040 m2

**6.3.50 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 12,000 t

**6.3.60 Wasserhaltung für Prüf- und Instandsetzungsarbeiten am Dükerrohr**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**6.3.70 Sicherstellung des Mindestwasserabflusses im Bachlauf**
Bereitstellung, Aufbau (betriebsbereit), Anschluss und Abbau einer Saugheberanlage mit notwendigen Armaturen, Rohr- und Schlauchleitungen (min. DN 125) zur Sicherstellung eines Mindestwasserabflusses (ca. 20 l/s) im Bachlauf nach dem Auslaufbauwerk des Dükers.

Wasserentnahme: Das Wasser ist aus dem Dortmuns-Ems-Kanal (DEK) zu entnehmen.
Einsatzzeit: Über die gesamte Zeit der Eindämmung des Dükerrohres.
Betrieb und Vorhaltung: Die Saugheberanlage ist für die Dauer der Arbeiten vorzuhalten und zu betreiben.
Technische Ausführung: Incl. Pumpe zum Ansaugen.
Menge: 4,000 d

**6.3.80 Händische Entnahme und Entsorgung von Treibgut/Rechengut aus dem Düker**
Leistungsumfang: Erfassen und Aussortieren von grobem Treibgut (Äste, Holz, Kunststoffeimer, Bälle, sonstiger Unrat) aus dem Dükerrohr und den Ein-/Auslaufbauwerken.

Ausführung: Das Material ist von Hand aus dem Düker zu entnehmen und in bereitgestellte Behälter zu verbringen.

Logistik/Entsorgung: Der Auftragnehmer (AN) stellt die notwendigen, geeigneten Sammelbehälter (Container, Big-Bags o.ä.) auf der Baustelle bereit, übernimmt den Abtransport und die ordnungsgemäße Entsorgung.

Abfallschlüssel (AVV): Die Abfälle sind als AVV 20 03 01 (Gemischte Siedlungsabfälle) oder AVV 20 03 07 (Sperrmüll) zu deklarieren.

Abrechnung: Die Abrechnung erfolgt nach Aufmaß vor Ort. Das Volumen wird gemeinsam mit der Bauleitung im verdichteten Zustand in den Containern/Behältern ermittelt und protokoliert.

Nachweispflicht: Der Auftragnehmer hat zusätzlich einen Entsorgungsnachweis (Annahmebestätigung der Entsorgungsanlage) über die ordnungsgemäße Entsorgung unaufgefordert vorzulegen.
Menge: 1,000 m3

### Abschnitt 7 Schwieringhauser-Bach-Düker

*Hinweis: Vorbemerkung*
Material / Nennweite: Stahlrohr DN 1200
Länge (zwischen Ein- und Auslauf): 72,60 m
Querschnittsform: Kreis
Durchflussquerschnitt: 1,13 m2
Max. Durchflussmenge: 1,12 m3/s
Einzugsgebiet: 2,04 km²
Bjh (ca.): 1939
Medium: Oberflächenwasser
Schachtiefe Einlaufbauwerk: ca. 4,50 m
Schachtiefe Auslaufbauwerk: ca. 4,55 m

#### Unterabschnitt 7.1 Baustelleneinrichtung und -räumung

**7.1.10 Baustelle einrichten dieses Abschnitts*Flaeche des AG Raeumen nicht ges*Zufahrt tlw.vorh. Vers.d.AN*fuer die Bauzeit Vorh.+Betr.n.ges.**
*** Pauschalposition
StL-Nr. 8720410121102111
Baustelle fuer die vertragsgemaesse Durchfuehrung der
Bauleistungen einrichten.
Soweit nicht fuer bestimmte Leistungen (z.B. Bedarfsleistungen) das Einrichten der Baustelle als besonderer
Ansatz im LV enthalten ist, umfasst die Pauschale die
Verguetung der Baustelleneinrichtung einschl. der Ge-
raete, Gerueste und dgl. fuer alle Bauleistungen
dieses Abschnittes des LV.
Einrichtungsflaeche nach Lageplan und Baubeschreibung
wird vom AG kostenlos zur Verfuegung gestellt.
Zusatzflaechen werden vom AN beschafft.
Raeumen der Einrichtungsflaeche von Bewuchs und dessen
schadlose Beseitigung wird nicht gesondert verguetet.
Zufahrt zur Baustelle nach Lageplan und Baubeschreibung
ist teilweise vorhanden. Der Ausbau wird nicht gesondert verguetet.
Ver- und Entsorgungseinrichtungen herstellen,
fuer die Dauer der Bauzeit.
Vorhalten, Unterhalten und Betreiben der Baustelleneinrichtung einschl. Geraete, Gerueste u.dgl. sind, soweit
nicht in der Pauschale enthalten, in die Einheitspreise
der betreffenden Teilleistungen eingerechnet.
Menge: 1,000 Psch

**7.1.20 Baustelle raeumen dieses Abschnitts**
*** Pauschalposition
StL-Nr. 87204111200000
Baustelle raeumen. Soweit nicht fuer bestimmte Leistungen (z.B. Bedarfsleistungen) das Raeumen der Baustelle als besonderer Ansatz enthalten ist, umfasst
die Pauschale die Verguetung der Baustellenraeumung
fuer alle Leistungen
dieses Abschnittes des LV.
Menge: 1,000 Psch

#### Unterabschnitt 7.2 Wasserhaltung

**7.2.10 Pumpe auf- und abbauen**
Pumpe mit Armaturen einschl. Rohr-/Schlauchleitung  betriebsbereit aufbauen, anschliessen und nach Einsatz abbauen.
Vorhalten und Betreiben - einschl. Probebetrieb - werden gesondert verguetet.
Bauart nach Wahl des AN.
Angaben im Bieterangaben-Verzeichnis ueber
Pumpentyp & Anzahl
- Max. Förderleistung (Qmax in m3/h)
- Maximale Förderhöhe (H in m)
- Steuerung
min. Foerderhoehe nach Baubeschreibung.
min. Foerderdurchfluss nach Baubeschreibung.
Antriebsart nach Wahl des AN.
Menge: 1,000 St
Leistungsbereichkatalog: 208

**7.2.20 Pumpe vorhalten**
StL-Nr. 8920827100
Pumpe betriebsbereit vorhalten. Verguetet werden
die erforderlichen Kalendertage. Der Einheitspreis
gilt unabhaengig von ihrer Anzahl.
Menge: 4,000 d

**7.2.30 Pumpe betreiben**
StL-Nr. 8920827600
Pumpe betreiben (einschliesslich Probebetrieb).
Verguetet werden die erforderlichen Betriebstage. Der Einheitspreis gilt unabhaengig von
ihrer Anzahl.
Menge: 4,000 d

#### Unterabschnitt 7.3 Trockenlegung und Reinigung Dükerrohr

**7.3.10 Herstellen, Vorhalten und Rückbau der Eindämmung am Düker**
Herstellung einer wasserdichten Eindämmung gemäß den beiliegenden Technischen Unterlagen für das Dükerrohr an den Ein- und Auslaufbauwerken.

Leistungsziel: Die Dichtheit der Eindämmung ist für die gesamte Dauer der Bauzeit zu gewährleisten und zu unterhalten.

Nebenleistungen:
Beseitigen vorhandener Ablagerungen im direkten Bereich der herzustellenden Eindämmung.

Nach Abschluss der Arbeiten ist die Eindämmung vollständig rückzubauen und ordnungsgemäß zu entsorgen.
Menge: 1,000 St

**7.3.20 Auspumpen und Entleeren des Dükers zwischen den Eindämmungen**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**7.3.30 Aufnahme und Vorentwässerung von Sedimenten aus dem Düker**
Aufnahme von flüssigen sowie leicht bis mittel spülbaren Ablagerungen (Sedimente) aus dem Dükerrohr sowie dem Ein- und Auslaufbauwerk bis zu der Eindämmung.

Ausführung: Unter Einsatz eines geeigneten Saug- und Spülfahrzeugs.

Vorentwässerung: Das aufgenommene Material ist vor Ort im Fahrzeug vorzuentwässern.

Abfallschlüssel (AVV): Für die Abfälle gilt der Abfallschlüssel AVV 17 05 06 (Baggergut, das keine gefährlichen Stoffe enthält).

Hinweis: Der Transport und die Beseitigung (Entsorgung) der Abfälle werden gesondert in anderen Positionen geregelt und dort vergütet.
Menge: 5,000 t
Leistungsbereichkatalog: 009

**7.3.40 Reinigung der Dükerrohrwandungen mittels Hochdruckspülverfahren**
Rohrwandungen, Rohrstöße usw. sind als Vorlauf für die optische Inspektion (Begehung) von Algen, Schlamm, Inkrustationen u. Ä. mittels Hochdruckspülverfahren zu reinigen.
Die dafür notwendigen Pumpen mit Armaturen einschließlich Rohr-/Schlauchleitung sind Bestandteil dieser Ordnungszahl (OZ) und werden nicht gesondert vergütet.

Spül- und Sickerwasser sind während der Reinigungsarbeiten aus dem Dükerrohr aufzunehmen.

Die Reinigung muss einen Zustand herstellen, der eine einwandfreie visuelle Begutachtung des Rohres ermöglicht.
Menge: 275,960 m2

**7.3.50 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 5,000 t

**7.3.60 Wasserhaltung für Prüf- und Instandsetzungsarbeiten am Dükerrohr**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**7.3.70 Sicherstellung des Mindestwasserabflusses im Bachlauf**
Bereitstellung, Aufbau (betriebsbereit), Anschluss und Abbau einer Saugheberanlage mit notwendigen Armaturen, Rohr- und Schlauchleitungen (min. DN 100) zur Sicherstellung eines Mindestwasserabflusses (ca. 10 l/s) im Bachlauf nach dem Auslaufbauwerk des Dükers.

Wasserentnahme: Das Wasser ist aus dem Dortmuns-Ems-Kanal (DEK) zu entnehmen.
Einsatzzeit: Über die gesamte Zeit der Eindämmung des Dükerrohres.
Betrieb und Vorhaltung: Die Saugheberanlage ist für die Dauer der Arbeiten vorzuhalten und zu betreiben.
Technische Ausführung: Incl. Pumpe zum Ansaugen.
Menge: 4,000 d

**7.3.80 Händische Entnahme und Entsorgung von Treibgut/Rechengut aus dem Düker**
Leistungsumfang: Erfassen und Aussortieren von grobem Treibgut (Äste, Holz, Kunststoffeimer, Bälle, sonstiger Unrat) aus dem Dükerrohr und den Ein-/Auslaufbauwerken.

Ausführung: Das Material ist von Hand aus dem Düker zu entnehmen und in bereitgestellte Behälter zu verbringen.

Logistik/Entsorgung: Der Auftragnehmer (AN) stellt die notwendigen, geeigneten Sammelbehälter (Container, Big-Bags o.ä.) auf der Baustelle bereit, übernimmt den Abtransport und die ordnungsgemäße Entsorgung.

Abfallschlüssel (AVV): Die Abfälle sind als AVV 20 03 01 (Gemischte Siedlungsabfälle) oder AVV 20 03 07 (Sperrmüll) zu deklarieren.

Abrechnung: Die Abrechnung erfolgt nach Aufmaß vor Ort. Das Volumen wird gemeinsam mit der Bauleitung im verdichteten Zustand in den Containern/Behältern ermittelt und protokoliert.

Nachweispflicht: Der Auftragnehmer hat zusätzlich einen Entsorgungsnachweis (Annahmebestätigung der Entsorgungsanlage) über die ordnungsgemäße Entsorgung unaufgefordert vorzulegen.
Menge: 1,000 m3

### Abschnitt 8 Herrentheyer Bach Durchlass

*Hinweis: Vorbemerkung*
Material / Nennweite: Stahlrohr mit 12 mm Zementmörtel ausgekleidet DN 2440.
Länge (zwischen Ein- und Auslauf):  99,00 m
Querschnittsform: Kreis
Durchflussquerschnitt: 4,51 m2
Max. Durchflussmenge: 10,9 m3/s
Einzugsgebiet: 0,04 km²
Bjh (ca.): 1990
Medium: Oberflächenwasser
Schachtiefe Einlaufbauwerk: ca. 7,00 m
Schachtiefe Auslaufbauwerk: Einstieg nicht erforderlich

Hinweise:
- Für die Eindämmungs sind die vor Ort lagernden Dammtafeln zu verwenden. Diese müssen mittels eines geeigneten Autokrans eingesetzt und entfernt werden; der Einsatz des Krans ist  Bestandteil der Leistung. Aufgrund einer Höhenbegrenzung von ca. 3,55 m ist eine niedrige Ausführung notwenig.

- An der Ein- und Auslaufseite befinden sich vor dem Rohr Überlaufschwellen!

- Auf der Ein- und Auslaufseite ist vom AN am Einstiegsschacht zur Absturzsicherung ein Dreibaum gemäß DIN EN 795:2012/Typ b mit einem Höhensicherungsgerät gemäß EN 360 und EN 1496 vorzuhalten.

- Das Wasser aus der Wasserhaltung ist mittels Rohrleitungen durch das Durchlassrohr bis zum Auslauf zu fördern.

#### Unterabschnitt 8.1 Baustelleneinrichtung und -räumung

**8.1.10 Baustelle einrichten dieses Abschnitts*Flaeche des AG Raeumen nicht ges*Zufahrt tlw.vorh. Vers.d.AN*fuer die Bauzeit Vorh.+Betr.n.ges.**
*** Pauschalposition
StL-Nr. 8720410121102111
Baustelle fuer die vertragsgemaesse Durchfuehrung der
Bauleistungen einrichten.
Soweit nicht fuer bestimmte Leistungen (z.B. Bedarfsleistungen) das Einrichten der Baustelle als besonderer
Ansatz im LV enthalten ist, umfasst die Pauschale die
Verguetung der Baustelleneinrichtung einschl. der Ge-
raete, Gerueste und dgl. fuer alle Bauleistungen
dieses Abschnittes des LV.
Einrichtungsflaeche nach Lageplan und Baubeschreibung
wird vom AG kostenlos zur Verfuegung gestellt.
Zusatzflaechen werden vom AN beschafft.
Raeumen der Einrichtungsflaeche von Bewuchs und dessen
schadlose Beseitigung wird nicht gesondert verguetet.
Zufahrt zur Baustelle nach Lageplan und Baubeschreibung
ist teilweise vorhanden. Der Ausbau wird nicht gesondert verguetet.
Ver- und Entsorgungseinrichtungen herstellen,
fuer die Dauer der Bauzeit.
Vorhalten, Unterhalten und Betreiben der Baustelleneinrichtung einschl. Geraete, Gerueste u.dgl. sind, soweit
nicht in der Pauschale enthalten, in die Einheitspreise
der betreffenden Teilleistungen eingerechnet.
Menge: 1,000 Psch

**8.1.20 Baustelle raeumen dieses Abschnitts**
*** Pauschalposition
StL-Nr. 87204111200000
Baustelle raeumen. Soweit nicht fuer bestimmte Leistungen (z.B. Bedarfsleistungen) das Raeumen der Baustelle als besonderer Ansatz enthalten ist, umfasst
die Pauschale die Verguetung der Baustellenraeumung
fuer alle Leistungen
dieses Abschnittes des LV.
Menge: 1,000 Psch

#### Unterabschnitt 8.2 Wasserhaltung

**8.2.10 Pumpe auf- und abbauen**
Pumpe mit Armaturen einschl. Rohr-/Schlauchleitung  betriebsbereit aufbauen, anschliessen und nach Einsatz abbauen.
Vorhalten und Betreiben - einschl. Probebetrieb - werden gesondert verguetet.
Bauart nach Wahl des AN.
Angaben im Bieterangaben-Verzeichnis ueber
Pumpentyp & Anzahl
- Max. Förderleistung (Qmax in m3/h)
- Maximale Förderhöhe (H in m)
- Steuerung
min. Foerderhoehe nach Baubeschreibung.
min. Foerderdurchfluss nach Baubeschreibung.
Antriebsart nach Wahl des AN.
Menge: 1,000 St
Leistungsbereichkatalog: 208

**8.2.20 Pumpe vorhalten**
StL-Nr. 8920827100
Pumpe betriebsbereit vorhalten. Verguetet werden
die erforderlichen Kalendertage. Der Einheitspreis
gilt unabhaengig von ihrer Anzahl.
Menge: 4,000 d

**8.2.30 Pumpe betreiben**
StL-Nr. 8920827600
Pumpe betreiben (einschliesslich Probebetrieb).
Verguetet werden die erforderlichen Betriebstage. Der Einheitspreis gilt unabhaengig von
ihrer Anzahl.
Menge: 4,000 d

#### Unterabschnitt 8.3 Trockenlegung und Reinigung Dükerrohr

**8.3.10 Herstellen, Vorhalten und Rückbau der Eindämmung am Düker**
Herstellung einer wasserdichten Eindämmung gemäß den beiliegenden Technischen Unterlagen für das Dükerrohr am  Einlaufbauwerk incl. Einsatz des Autokrans gemäß Vorbemerkung.

Leistungsziel: Die Dichtheit der Eindämmung ist für die gesamte Dauer der Bauzeit zu gewährleisten und zu unterhalten.

Nebenleistungen:
Beseitigen vorhandener Ablagerungen im direkten Bereich der herzustellenden Eindämmung.

Nach Abschluss der Arbeiten ist die Eindämmung vollständig rückzubauen und nach Anweisung des AG wieder am Einlaufbauwerk zu lagern.
Menge: 1,000 St

**8.3.20 Auspumpen und Entleeren des Dükers zwischen den Eindämmungen**
Vollständiges Auspumpen und Entleeren des Dükers im Bereich zwischen den wasserdichten Eindämmungen.

Technik: Bereitstellung und Betrieb der erforderlichen Pumpentechnik (z. B. Tauchpumpen, Saugwagen) zur vollständigen Entleerung.

Wassermanagement: Die Kosten für die Handhabung des Wassers und die Wiedereinleitung in das Gerinne (den Bachlauf) sind in den Einheitspreis dieser Position einzukalkulieren. Eine Entsorgung als Abwasser ist nicht vorgesehen.

Kalkulationshinweis: Die genaue zu fördernde Wassermenge ist vom Bieter eigenständig anhand der beiliegenden Pläne und technischen Unterlagen zu ermitteln und zu kalkulieren. Die Abrechnung erfolgt pauschal für die Gesamtleistung.
Menge: 1,000 St

**8.3.30 Aufnahme und Vorentwässerung von Sedimenten aus dem Düker**
Aufnahme von flüssigen sowie leicht bis mittel spülbaren Ablagerungen (Sedimente) aus dem Dükerrohr sowie dem Ein- und Auslaufbauwerk bis zu der Eindämmung.

Ausführung: Unter Einsatz eines geeigneten Saug- und Spülfahrzeugs.

Vorentwässerung: Das aufgenommene Material ist vor Ort im Fahrzeug vorzuentwässern.

Abfallschlüssel (AVV): Für die Abfälle gilt der Abfallschlüssel AVV 17 05 06 (Baggergut, das keine gefährlichen Stoffe enthält).

Hinweis: Der Transport und die Beseitigung (Entsorgung) der Abfälle werden gesondert in anderen Positionen geregelt und dort vergütet.
Menge: 18,000 t
Leistungsbereichkatalog: 009

**8.3.40 Reinigung der Dükerrohrwandungen mittels Hochdruckspülverfahren**
Rohrwandungen, Rohrstöße usw. sind als Vorlauf für die optische Inspektion (Begehung) von Algen, Schlamm, Inkrustationen u. Ä. mittels Hochdruckspülverfahren zu reinigen.
Die dafür notwendigen Pumpen mit Armaturen einschließlich Rohr-/Schlauchleitung sind Bestandteil dieser Ordnungszahl (OZ) und werden nicht gesondert vergütet.

Spül- und Sickerwasser sind während der Reinigungsarbeiten aus dem Dükerrohr aufzunehmen.

Die Reinigung muss einen Zustand herstellen, der eine einwandfreie visuelle Begutachtung des Rohres ermöglicht.
Menge: 767,860 m2

**8.3.50 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 18,000 t

**8.3.60 Wasserhaltung für Prüf- und Instandsetzungsarbeiten am Dükerrohr**
Bereitstellung und Betrieb einer Pumpe mit erforderlichen Armaturen sowie Rohr-/Schlauchleitungen zur temporären Wasserhaltung (Freihaltung von Sicker- und Niederschlagswasser) innerhalb der Eindämmung.

Die Wasserhaltung dient der Gewährleistung der gefahrlosen Ausführung von vorgesehenen Prüfungen und Instandsetzungen nach Abschluss der Reinigungsarbeiten im Dükerrohr.

Hinweis: Eine kontinuierliche (durchgängige) Wasserhaltung ist nicht vorgesehen, sondern erfolgt bedarfsabhängig nach Anweisung des AG.

Abrechnung:
Vergütet werden die tatsächlich erforderlichen Kalendertage der Bereitstellung/Betriebsbereitschaft. Der Einheitspreis gilt unabhängig von der Anzahl der tatsächlich anfallenden Tage.
Menge: 1,000 d

**8.3.70 Sicherstellung des Mindestwasserabflusses im Bachlauf**
Bereitstellung, Aufbau (betriebsbereit), Anschluss und Abbau einer Saugheberanlage mit notwendigen Armaturen, Rohr- und Schlauchleitungen zur Sicherstellung eines Mindestwasserabflusses im Bachlauf nach dem Auslaufbauwerk des Dükers.

Wasserentnahme: Das Wasser ist aus dem Dortmuns-Ems-Kanal (DEK) zu entnehmen.
Einsatzzeit: Über die gesamte Zeit der Eindämmung des Dükerrohres.
Betrieb und Vorhaltung: Die Saugheberanlage ist für die Dauer der Arbeiten vorzuhalten und zu betreiben.
Technische Ausführung: Incl. Pumpe zum Ansaugen.
Menge: 4,000 d

**8.3.80 Händische Entnahme und Entsorgung von Treibgut/Rechengut aus dem Düker**
Leistungsumfang: Erfassen und Aussortieren von grobem Treibgut (Äste, Holz, Kunststoffeimer, Bälle, sonstiger Unrat) aus dem Dükerrohr und den Ein-/Auslaufbauwerken.

Ausführung: Das Material ist von Hand aus dem Düker zu entnehmen und in bereitgestellte Behälter zu verbringen.

Logistik/Entsorgung: Der Auftragnehmer (AN) stellt die notwendigen, geeigneten Sammelbehälter (Container, Big-Bags o.ä.) auf der Baustelle bereit, übernimmt den Abtransport und die ordnungsgemäße Entsorgung.

Abfallschlüssel (AVV): Die Abfälle sind als AVV 20 03 01 (Gemischte Siedlungsabfälle) oder AVV 20 03 07 (Sperrmüll) zu deklarieren.

Abrechnung: Die Abrechnung erfolgt nach Aufmaß vor Ort. Das Volumen wird gemeinsam mit der Bauleitung im verdichteten Zustand in den Containern/Behältern ermittelt und protokoliert.

Nachweispflicht: Der Auftragnehmer hat zusätzlich einen Entsorgungsnachweis (Annahmebestätigung der Entsorgungsanlage) über die ordnungsgemäße Entsorgung unaufgefordert vorzulegen.
Menge: 1,000 m3

### Abschnitt 9 Verrohrter Seitengraben am Redderbach-Düker

*Hinweis: Vorbemerkung*
Material / Nennweite: Beton / DN 700
Gesamtlänge: 755,00 m
Haltungslänge 1: 660,00 m
Haltungslänge 2: 95,00 m
Querschnittsform: Kreis
Medium: Oberflächenwasser
Schachtiefe: > 2,00 m

Hinweise:
- Der verrohrte Graben mündet beidseitig in einem offenen Graben, zudem ist ein Zugang über einen Schacht (Einlaufbauwerk des Redderbach Dükers) gemäß Skizze (siehe Pos. 10.2.10.) vorhanden.

- Um einen ungewünschten Wasserzulauf zu verhindern, sind Sandsäcke zur temporären Eindämmung zu verwenden.

- Am Einstiegschacht des Redderbach-Dükers ist vom AN zur Absturzsicherung ein Dreibaum gemäß DIN EN 795:2012/Typ b mit einem Höhensicherungsgerät gemäß EN 360 und EN 1496 vorzuhalten.

#### Unterabschnitt 9.1 Baustelleneinrichtung und -räumung

**9.1.10 Baustelle einrichten dieses Abschnitts*Flaeche des AG Raeumen nicht ges*Zufahrt tlw.vorh. Vers.d.AN*fuer die Bauzeit Vorh.+Betr.n.ges.**
*** Pauschalposition
StL-Nr. 8720410121102111
Baustelle fuer die vertragsgemaesse Durchfuehrung der
Bauleistungen einrichten.
Soweit nicht fuer bestimmte Leistungen (z.B. Bedarfsleistungen) das Einrichten der Baustelle als besonderer
Ansatz im LV enthalten ist, umfasst die Pauschale die
Verguetung der Baustelleneinrichtung einschl. der Ge-
raete, Gerueste und dgl. fuer alle Bauleistungen
dieses Abschnittes des LV.
Einrichtungsflaeche nach Lageplan und Baubeschreibung
wird vom AG kostenlos zur Verfuegung gestellt.
Zusatzflaechen werden vom AN beschafft.
Raeumen der Einrichtungsflaeche von Bewuchs und dessen
schadlose Beseitigung wird nicht gesondert verguetet.
Zufahrt zur Baustelle nach Lageplan und Baubeschreibung
ist teilweise vorhanden. Der Ausbau wird nicht gesondert verguetet.
Ver- und Entsorgungseinrichtungen herstellen,
fuer die Dauer der Bauzeit.
Vorhalten, Unterhalten und Betreiben der Baustelleneinrichtung einschl. Geraete, Gerueste u.dgl. sind, soweit
nicht in der Pauschale enthalten, in die Einheitspreise
der betreffenden Teilleistungen eingerechnet.
Menge: 1,000 Psch

**9.1.20 Baustelle raeumen dieses Abschnitts**
*** Pauschalposition
StL-Nr. 87204111200000
Baustelle raeumen. Soweit nicht fuer bestimmte Leistungen (z.B. Bedarfsleistungen) das Raeumen der Baustelle als besonderer Ansatz enthalten ist, umfasst
die Pauschale die Verguetung der Baustellenraeumung
fuer alle Leistungen
dieses Abschnittes des LV.
Menge: 1,000 Psch

#### Unterabschnitt 9.2 Reinigung verrohrter Seitengraben

**9.2.10 Aufnahme und Vorentwässerung von Sedimenten aus dem Rohr**
Aufnahme von flüssigen sowie leicht bis mittel spülbaren Ablagerungen (Sedimente), sowie nicht spülbare Stoffe aus dem Rohr sowie dem Einlaufbauwerk des Redderbach-Dükers.

Es ist mit erheblichen Mengen an Grobstoffen (Äste usw.) zu rechnen, die den Saugvorgang behindern können. Die Beseitigung dieser Verstopfungen, das manuelle Entfernen aus dem Rohr/Schacht, das Zerkleinern und die Vorbereitung zur Entsorgung sind im Einheitspreis dieser Position enthalten und werden nicht gesondert vergütet.
Der Bieter hat alle notwendigen Geräte (Saugbagger, manuelle Werkzeuge) für diese Erschwernis einzukalkulieren.

Vorentwässerung: Das aufgenommene Material ist vor Ort im Fahrzeug vorzuentwässern.

Abfallschlüssel (AVV): Für die Abfälle gilt der Abfallschlüssel AVV 17 05 06 (Baggergut, das keine gefährlichen Stoffe enthält).

Hinweis: Der Transport und die Beseitigung (Entsorgung) der Abfälle werden gesondert in anderen Positionen geregelt und dort vergütet.

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Menge: 320,000 t
Leistungsbereichkatalog: 009
DIN276-1_08: 541
Kostengruppe DIN 276 2018-12: 551

**9.2.20 Transport und Entsorgung von nicht gefährlichem Baggergut**
Transport (Förderung) und Abladen von nicht gefährlichem Erdaushub (Baggergut), AVV 17 05 06 (Baggergut, das keine gefährlichen Stoffe enthält).

Abladestelle: Verwaltungseigene Ablagerungsfläche im Hafen Marl nach Weisung des Auftraggebers (AG).

Die Abrechnung erfolgt nach Wiegescheinen.
Wiegescheine sind dem AG zur Prüfung vorzulegen.

Hinweis: Das Laden/Räumen des Materials auf der Baustelle wird gesondert in einer anderen Position vergütet.
Menge: 320,000 t

**9.2.30 Entsorgung von Astmaterial und Grobablagerungen**
Entsorgung von Astmaterial und Grobablagerungen.

Logistik/Entsorgung: Der Auftragnehmer (AN) stellt die notwendigen, geeigneten Sammelbehälter (Container, Big-Bags o.ä.) auf der Baustelle bereit, übernimmt den Abtransport und die ordnungsgemäße Entsorgung.

Abfallschlüssel (AVV): Die Abfälle sind als AVV 20 02 01 (biologisch abbaubare Abfälle) zu deklarieren.

Abrechnung: Die Abrechnung erfolgt nach Aufmaß vor Ort. Das Volumen wird gemeinsam mit der Bauleitung im verdichteten Zustand in den Containern/Behältern ermittelt und protokoliert.

Nachweispflicht: Der Auftragnehmer hat zusätzlich einen Entsorgungsnachweis (Annahmebestätigung der Entsorgungsanlage) über die ordnungsgemäße Entsorgung unaufgefordert vorzulegen.
Menge: 3,000 m3
